# Toma simple RJ45 cat. 6a serie 1930. Negro

- Propiedad del archivo: CONSTRUNARIO
- Formato: FIEBDC-3/2012
- Programa: Construnario VersiĆ³n 2.11
- Fecha de los precios: 25/05/2015
- Divisa: EUR
- Código: hager-sistem (18/04/2017)

**C1005HAG-1213082** Toma simple RJ45 cat. 6a serie 1930. Negro (26/11/2013)

| Código | Ud | Descripción | Rendimiento |
|---|---|---|---|
| 4586 | u | Toma RJ45 simple Cat 6a clase EA (material) | 1.000 |
| 1407 01 | u | Tapa FCC. Negro, brillo. Berker series 1930, 1930 Porzellan..., Glas, Palazzo (material) | 1.000 |
| 1381 01 | u | Marco 1 elemento. Negro, brillo. Berker serie 1930 (material) | 1.000 |

## Recursos

**1407 01** u Tapa FCC. Negro, brillo. Berker series 1930, 1930 Porzellan..., Glas, Palazzo
- Embalaje: 100 unidades x caja.

**1381 01** u Marco 1 elemento. Negro, brillo. Berker serie 1930
- Montaje individual. - Para combinaciones, utilizar el accesorio ref. 1887. - Embalaje: 10 unidades x caja.
