# Salida de hilos serie 1930. Blanco polar

- Propiedad del archivo: CONSTRUNARIO
- Formato: FIEBDC-3/2012
- Programa: Construnario VersiĆ³n 2.11
- Fecha de los precios: 25/05/2015
- Divisa: EUR
- Código: hager-sistem (18/04/2017)

**C1005HAG-1213111** Salida de hilos serie 1930. Blanco polar (26/11/2013)

| Código | Ud | Descripción | Rendimiento |
|---|---|---|---|
| 4468 | u | Salida de cables con espacio adicional (material) | 1.000 |
| 1037 | u | Tapa sal. cable 1930/G/P bl.polar, brillo (material) | 1.000 |
| 1381 09 | u | Marco 1 elemento. Blanco polar, brillo. Berker serie 1930 (material) | 1.000 |

## Recursos

**1381 09** u Marco 1 elemento. Blanco polar, brillo. Berker serie 1930
- Montaje individual. - Para combinaciones, utilizar el accesorio ref. 1887. - Embalaje: 10 unidades x caja.
