# Tapa ciega serie 1930. Negro

- Propiedad del archivo: CONSTRUNARIO
- Formato: FIEBDC-3/2012
- Programa: Construnario VersiĆ³n 2.11
- Fecha de los precios: 18/04/2017
- Divisa: EUR
- Código: hager-sistem

**C1005HAG-1213122** Tapa ciega serie 1930. Negro (26/11/2013)

| Código | Ud | Descripción | Rendimiento |
|---|---|---|---|
| 1009 21 | u | Tapa ciega. Negro, brillo, sin garras. Berker series 1930, 1930 Porzellan..., Glas, Palazzo (material; 08/06/2015) | 1.000 |
| 1381 01 | u | Marco 1 elemento. Negro, brillo. Berker serie 1930 (material; 25/05/2015) | 1.000 |

## Recursos

**1009 21** u Tapa ciega. Negro, brillo, sin garras. Berker series 1930, 1930 Porzellan..., Glas, Palazzo
- Embalaje: 20 unidades x caja.

**1381 01** u Marco 1 elemento. Negro, brillo. Berker serie 1930
- Montaje individual. - Para combinaciones, utilizar el accesorio ref. 1887. - Embalaje: 10 unidades x caja.
