# Pulsador botón Berker serie Glas. Negro

- Propiedad del archivo: CONSTRUNARIO
- Formato: FIEBDC-3/2012
- Programa: Construnario Versión 2.11
- Fecha de los precios: 25/05/2015
- Divisa: EUR
- Código: hager-sistem (18/04/2017)

**C1005HAG-1214052** Pulsador botón Berker serie Glas. Negro (17/05/2013)

| Código | Ud | Descripción | Rendimiento |
|---|---|---|---|
| 5104 01 | u | Pulsador con lámpara piloto. Negro, brillo, contacto NO. Berker series 1930, 1930 Porzellan..., Glas, Palazzo (material) | 1.000 |
| 1225 01 | u | Mando para pulsador y piloto E10. Negro, brillo. Berker series 1930, 1930 Porzellan..., Glas, Palazzo (material) | 1.000 |
| 1091 | u | Marco 1 elem. cristal transp. Serie Glas (material) | 1.000 |

## Recursos

**5104 01** u Pulsador con lámpara piloto. Negro, brillo, contacto NO. Berker series 1930, 1930 Porzellan..., Glas, Palazzo
- Embalaje: 1 unidad x caja.

**1225 01** u Mando para pulsador y piloto E10. Negro, brillo. Berker series 1930, 1930 Porzellan..., Glas, Palazzo
- Embalaje: 10 unidades x caja.
