# Toma doble RJ45 cat. 6a Berker serie Glas. Negro

- Propiedad del archivo: CONSTRUNARIO
- Formato: FIEBDC-3/2012
- Programa: Construnario VersiĆ³n 2.11
- Fecha de los precios: 25/05/2015
- Divisa: EUR
- Código: hager-sistem (18/04/2017)

**C1005HAG-1214092** Toma doble RJ45 cat. 6a Berker serie Glas. Negro (26/11/2013)

| Código | Ud | Descripción | Rendimiento |
|---|---|---|---|
| 4587 | u | Toma RJ45 doble Cat 6a clase EA (material) | 1.000 |
| 1409 01 | u | Tapa FCC doble. Negro, brillo. Berker series 1930, 1930 Porzellan..., Glas, Palazzo (material) | 1.000 |
| 1091 | u | Marco 1 elem. cristal transp. Serie Glas (material) | 1.000 |

## Recursos

**1409 01** u Tapa FCC doble. Negro, brillo. Berker series 1930, 1930 Porzellan..., Glas, Palazzo
- Embalaje: 10 unidades x caja.
