# Toma TV Berker serie Glas. Blanco polar

- Propiedad del archivo: CONSTRUNARIO
- Formato: FIEBDC-3/2012
- Programa: Construnario Versión 2.11
- Fecha de los precios: 25/05/2015
- Divisa: EUR
- Código: hager-sistem (18/04/2017)

**C1005HAG-1214101** Toma TV Berker serie Glas. Blanco polar (26/11/2013)

| Código | Ud | Descripción | Rendimiento |
|---|---|---|---|
| 4522 | u | 3 tomas TV-R indep. derivación Única (material) | 1.000 |
| 1064 20 | u | Tapa conector 3 elementos. Blanco polar, brillo. Berker series 1930, 1930 Porzellan..., Glas, Palazzo (material) | 1.000 |
| 1091 | u | Marco 1 elem. cristal transp. Serie Glas (material) | 1.000 |

## Recursos

**1064 20** u Tapa conector 3 elementos. Blanco polar, brillo. Berker series 1930, 1930 Porzellan..., Glas, Palazzo
- Embalaje: 10 unidades x caja.
