# Tapa ciega Berker serie Glas. Negro

- Propiedad del archivo: CONSTRUNARIO
- Formato: FIEBDC-3/2012
- Programa: Construnario VersiĆ³n 2.11
- Fecha de los precios: 18/04/2017
- Divisa: EUR
- Código: hager-sistem

**C1005HAG-1214122** Tapa ciega Berker serie Glas. Negro (26/11/2013)

| Código | Ud | Descripción | Rendimiento |
|---|---|---|---|
| 1009 21 | u | Tapa ciega. Negro, brillo, sin garras. Berker series 1930, 1930 Porzellan..., Glas, Palazzo (material; 08/06/2015) | 1.000 |
| 1091 | u | Marco 1 elem. cristal transp. Serie Glas (material; 25/05/2015) | 1.000 |

## Recursos

**1009 21** u Tapa ciega. Negro, brillo, sin garras. Berker series 1930, 1930 Porzellan..., Glas, Palazzo
- Embalaje: 20 unidades x caja.
