# Toma schuko serie Berker Palazzo. Mármol negro

- Propiedad del archivo: CONSTRUNARIO
- Formato: FIEBDC-3/2012
- Programa: Construnario Versión 2.11
- Fecha de los precios: 18/04/2017
- Divisa: EUR
- Código: hager-sistem

**C1005HAG-1215032** Toma schuko serie Berker Palazzo. Mármol negro (26/11/2013)

| Código | Ud | Descripción | Rendimiento |
|---|---|---|---|
| 4755 01 | u | Toma schuko. Negro, brillo. Berker series 1930, 1930 Porzellan..., Glas, Palazzo (material; 25/05/2015) | 1.000 |

## Recursos

**4755 01** u Toma schuko. Negro, brillo. Berker series 1930, 1930 Porzellan..., Glas, Palazzo
- Protección infantil con conexión rápida. - Embalaje: 10 unidades x caja.
