# Toma doble RJ45 cat. 6a serie Berker Palazzo. Mármol blanco

- Propiedad del archivo: CONSTRUNARIO
- Formato: FIEBDC-3/2012
- Programa: Construnario Versión 2.11
- Fecha de los precios: 25/05/2015
- Divisa: EUR
- Código: hager-sistem (18/04/2017)

**C1005HAG-1215091** Toma doble RJ45 cat. 6a serie Berker Palazzo. Mármol blanco (26/11/2013)

| Código | Ud | Descripción | Rendimiento |
|---|---|---|---|
| 4587 | u | Toma RJ45 doble Cat 6a clase EA (material) | 1.000 |
| 1409 | u | Tapa FCC doble 1930/G/P bl. polar, brillo (material) | 1.000 |
