# Tubo albañal 3M Ø 200

- Propiedad del archivo: CONSTRUNARIO
- Formato: FIEBDC-3/2012
- Programa: Construnario Versión 3.51
- Fecha de los precios: 01/03/2023
- Divisa: EUR

**URA1001993** m Tubo albañal 3M Ø 200
Tubo albañal 3 m Ø 200.
