# Salida de hilos serie Berker Palazzo. Madera caoba

- Propiedad del archivo: CONSTRUNARIO
- Formato: FIEBDC-3/2012
- Programa: Construnario VersiĆ³n 2.11
- Fecha de los precios: 25/05/2015
- Divisa: EUR
- Código: hager-sistem (18/04/2017)

**C1005HAG-1215113** Salida de hilos serie Berker Palazzo. Madera caoba (26/11/2013)

| Código | Ud | Descripción | Rendimiento |
|---|---|---|---|
| 4468 | u | Salida de cables con espacio adicional (material) | 1.000 |
| 1037 01 | u | Tapa salida cable. Negro, brillo. Berker series 1930, 1930 Porzellan..., Glas, Palazzo (material) | 1.000 |

## Recursos

**1037 01** u Tapa salida cable. Negro, brillo. Berker series 1930, 1930 Porzellan..., Glas, Palazzo
- Embalaje: 10 unidades x caja.
