# CA-4 Codo macho-hembra 45°Ø 200 JP gris 7037

- Propiedad del archivo: CONSTRUNARIO
- Formato: FIEBDC-3/2012
- Programa: Construnario Versión 3.51
- Fecha de los precios: 01/03/2023
- Divisa: EUR

**URA1001316** u CA-4 Codo macho-hembra 45°Ø 200 JP gris 7037
CA-4 Codo macho-hembra 45° Ø 200 JP gris 7037.
