# CB-4 Codo macho-hembra 45°Ø 250 JP gris 7037

- Propiedad del archivo: CONSTRUNARIO
- Formato: FIEBDC-3/2012
- Programa: Construnario Versión 3.51
- Fecha de los precios: 01/03/2023
- Divisa: EUR

**URA1113778** u CB-4 Codo macho-hembra 45°Ø 250 JP gris 7037
CB-4 Codo macho-hembra 45° Ø 250 JP gris 7037.
