# CJ-8 Codo macho-hembra 87° 30' Ø 50 JP gris 7037

- Propiedad del archivo: CONSTRUNARIO
- Formato: FIEBDC-3/2012
- Programa: Construnario Versión 3.51
- Fecha de los precios: 01/03/2023
- Divisa: EUR

**URA1000082** u CJ-8 Codo macho-hembra 87° 30' Ø 50 JP gris 7037
CJ-8 Codo macho-hembra 87° 30' D 50 JP gris 7037.
