# Marco serie Berker Palazzo. Mármol negro

- Propiedad del archivo: CONSTRUNARIO
- Formato: FIEBDC-3/2012
- Programa: Construnario Versión 2.11
- Fecha de los precios: 18/04/2017
- Divisa: EUR
- Código: hager-sistem

| Código | Descripción |
|---|---|
| C1005HAG-1215132 | Marco serie Berker Palazzo. Mármol negro (26/11/2013) |
