# CB-4-K Codo macho-hembra 45° con junta elástica Ø 250 JE gris 7037

- Propiedad del archivo: CONSTRUNARIO
- Formato: FIEBDC-3/2012
- Programa: Construnario Versión 3.51
- Fecha de los precios: 01/03/2023
- Divisa: EUR

**URA2135160** u CB-4-K Codo macho-hembra 45° con junta elástica Ø 250 JE gris 7037
CB-4-K Codo macho-hembra 45° con junta elástica D 250 JE gris 7037
