# IMV-554 Injerto multiconexión 110-50-50-40 gris 7037

- Propiedad del archivo: CONSTRUNARIO
- Formato: FIEBDC-3/2012
- Programa: Construnario Versión 3.51
- Fecha de los precios: 01/03/2023
- Divisa: EUR

| Código | Ud | Descripción |
|---|---|---|
| URA2135282 | u | IMV-554 Injerto multiconexión 110-50-50-40 gris 7037 |
