# BJ-144 Injerto simple hembra-hembra 45° JP Ø 50 gris 7037

- Propiedad del archivo: CONSTRUNARIO
- Formato: FIEBDC-3/2012
- Programa: Construnario Versión 3.51
- Fecha de los precios: 01/03/2023
- Divisa: EUR

**URA1001629** u BJ-144 Injerto simple hembra-hembra 45° JP Ø 50 gris 7037
BJ-144 Injerto simple hembra-hembra 45° JP D 50 gris 7037.
