# BC-14 Injerto simple macho-hembra 45º JP Ø 315 gris 7037

- Propiedad del archivo: CONSTRUNARIO
- Formato: FIEBDC-3/2012
- Programa: Construnario Versión 3.51
- Fecha de los precios: 01/03/2023
- Divisa: EUR

| Código | Ud | Descripción |
|---|---|---|
| URA7000527 | u | BC-14 Injerto simple macho-hembra 45º JP Ø 315 gris 7037 |
