# BS-18 Injerto simple macho-hembra 87º 30' JP Ø 90 gris 7037

- Propiedad del archivo: CONSTRUNARIO
- Formato: FIEBDC-3/2012
- Programa: Construnario Versión 3.51
- Fecha de los precios: 01/03/2023
- Divisa: EUR

| Código | Ud | Descripción |
|---|---|---|
| URA1000627 | u | BS-18 Injerto simple macho-hembra 87º 30' JP Ø 90 gris 7037 |
