# JP manguito unión hembra-hembra JP con tope Ø 75 gris 7037

- Propiedad del archivo: CONSTRUNARIO
- Formato: FIEBDC-3/2012
- Programa: Construnario Versión 3.51
- Fecha de los precios: 01/03/2023
- Divisa: EUR

**URA1001184** u JP manguito unión hembra-hembra JP con tope Ø 75 gris 7037
JP manguito unión hembra-hembra JP Con tope Ø 75 gris 7037
