# JS manguito unión hembra-hembra JP con tope Ø 90 gris 7037

- Propiedad del archivo: CONSTRUNARIO
- Formato: FIEBDC-3/2012
- Programa: Construnario Versión 3.51
- Fecha de los precios: 01/03/2023
- Divisa: EUR

**URA1001186** u JS manguito unión hembra-hembra JP con tope Ø 90 gris 7037
JS manguito unión hembra-hembra JP Con tope Ø 90 gris 7037
