# KZ-2-K Manguito dilatación hembra-hembra JE Ø 160 gris claro

- Propiedad del archivo: CONSTRUNARIO
- Formato: FIEBDC-3/2012
- Programa: Construnario Versión 3.51
- Fecha de los precios: 01/03/2023
- Divisa: EUR

**URA1000648** u KZ-2-K Manguito dilatación hembra-hembra JE Ø 160 gris claro
KZ-2-K Manguito dilatación hembra-hembra JE Ø 160 gris CLARO
