# PVV-1 Manguito Reparación Ø 110 H/LARGO

- Propiedad del archivo: CONSTRUNARIO
- Formato: FIEBDC-3/2012
- Programa: Construnario Versión 3.51
- Fecha de los precios: 01/03/2023
- Divisa: EUR

| Código | Ud | Descripción |
|---|---|---|
| URA7040457 | u | PVV-1 Manguito Reparación Ø 110 H/LARGO |
