# MM-322 Manguito de unión a otros tubos D 32 (26-30)

- Propiedad del archivo: CONSTRUNARIO
- Formato: FIEBDC-3/2012
- Programa: Construnario Versión 3.51
- Fecha de los precios: 01/03/2023
- Divisa: EUR

| Código | Ud | Descripción |
|---|---|---|
| URA1000107 | u | MM-322 Manguito de unión a otros tubos D 32 (26-30) |
