# V-5 Tapón Reducción simple macho-hembra Ø 110-50

- Propiedad del archivo: CONSTRUNARIO
- Formato: FIEBDC-3/2012
- Programa: Construnario Versión 3.51
- Fecha de los precios: 01/03/2023
- Divisa: EUR

**URA1001024** u V-5 Tapón Reducción simple macho-hembra Ø 110-50
V-5 Tapón reducción simple macho-hembra Ø 110-50
