# V-3 Tapón Reducción simple macho-hembra Ø 110-32

- Propiedad del archivo: CONSTRUNARIO
- Formato: FIEBDC-3/2012
- Programa: Construnario Versión 3.51
- Fecha de los precios: 01/03/2023
- Divisa: EUR

**URA1001035** u V-3 Tapón Reducción simple macho-hembra Ø 110-32
V-3 Tapón reducción simple macho-hembra Ø 110-32.
