# X-11 Tapón Reducción simple macho-hembra Ø 125-110

- Propiedad del archivo: CONSTRUNARIO
- Formato: FIEBDC-3/2012
- Programa: Construnario Versión 3.51
- Fecha de los precios: 01/03/2023
- Divisa: EUR

| Código | Ud | Descripción |
|---|---|---|
| URA1128490 | u | X-11 Tapón Reducción simple macho-hembra Ø 125-110 |
