# A-12-Tapón Reducción simple macho-hembra Ø 200-125

- Propiedad del archivo: CONSTRUNARIO
- Formato: FIEBDC-3/2012
- Programa: Construnario Versión 3.51
- Fecha de los precios: 01/03/2023
- Divisa: EUR

| Código | Ud | Descripción |
|---|---|---|
| URA1128485 | u | A-12-Tapón Reducción simple macho-hembra Ø 200-125 |
