# V-43 Tapón reducción doble macho-hembra Ø 110/40/32

- Propiedad del archivo: CONSTRUNARIO
- Formato: FIEBDC-3/2012
- Programa: Construnario Versión 3.51
- Fecha de los precios: 01/03/2023
- Divisa: EUR

| Código | Ud | Descripción |
|---|---|---|
| URA1001081 | u | V-43 Tapón reducción doble macho-hembra Ø 110/40/32 |
