# TA Tapón ciego Ø 200

- Propiedad del archivo: CONSTRUNARIO
- Formato: FIEBDC-3/2012
- Programa: Construnario Versión 3.51
- Fecha de los precios: 01/03/2023
- Divisa: EUR

**URA1001009** u TA Tapón ciego Ø 200
TA Tapón ciego D 200
