# IH-1 ampliación excéntrica macho-hembra JP Ø 32-40

- Propiedad del archivo: CONSTRUNARIO
- Formato: FIEBDC-3/2012
- Programa: Construnario Versión 3.51
- Fecha de los precios: 01/03/2023
- Divisa: EUR

| Código | Ud | Descripción |
|---|---|---|
| URA1001125 | u | IH-1 ampliación excéntrica macho-hembra JP Ø 32-40 |
