# IJ-2 ampliación excéntrica macho-hembra JP Ø 32-50

- Propiedad del archivo: CONSTRUNARIO
- Formato: FIEBDC-3/2012
- Programa: Construnario Versión 3.51
- Fecha de los precios: 01/03/2023
- Divisa: EUR

| Código | Ud | Descripción |
|---|---|---|
| URA1001132 | u | IJ-2 ampliación excéntrica macho-hembra JP Ø 32-50 |
