# IZ-2 ampliación excéntrica macho-hembra JP Ø 125-160

- Propiedad del archivo: CONSTRUNARIO
- Formato: FIEBDC-3/2012
- Programa: Construnario Versión 3.51
- Fecha de los precios: 01/03/2023
- Divisa: EUR

| Código | Ud | Descripción |
|---|---|---|
| URA1000106 | u | IZ-2 ampliación excéntrica macho-hembra JP Ø 125-160 |
