# SD-VX Sifón en línea registrable Ø 110-125

- Propiedad del archivo: CONSTRUNARIO
- Formato: FIEBDC-3/2012
- Programa: Construnario Versión 3.51
- Fecha de los precios: 01/03/2023
- Divisa: EUR

**URA1123524** u SD-VX Sifón en línea registrable Ø 110-125
Incluye dos ampliaciones excéntricas 110-125. Artículo bajo pedido. Consultar plazo de entrega.
