# TC-32-3B Tubería S caliente Ø 32 3M blanco

- Propiedad del archivo: CONSTRUNARIO
- Formato: FIEBDC-3/2012
- Programa: Construnario Versión 3.51
- Fecha de los precios: 01/03/2023
- Divisa: EUR

| Código | Ud | Descripción |
|---|---|---|
| URA1118292 | u | TC-32-3B Tubería S caliente Ø 32 3M blanco |
