# IJ-1-B ampliación excéntrica macho-hembra Ø 40/50 blanco

- Propiedad del archivo: CONSTRUNARIO
- Formato: FIEBDC-3/2012
- Programa: Construnario Versión 3.51
- Fecha de los precios: 01/03/2023
- Divisa: EUR

**URA1001111** u IJ-1-B ampliación excéntrica macho-hembra Ø 40/50 blanco
Artículo bajo pedido. Consultar plazo de entrega.
