# CW 13 Codo salida w.c. Mín. 95 Máx 115 DN 110

- Propiedad del archivo: CONSTRUNARIO
- Formato: FIEBDC-3/2012
- Programa: Construnario Versión 3.51
- Fecha de los precios: 01/03/2023
- Divisa: EUR

| Código | Ud | Descripción |
|---|---|---|
| URA1001395 | u | CW 13 Codo salida w.c. Mín. 95 Máx 115 DN 110 |
