# QW-17 junta labiada para manguito inodoro Ø 90-110

- Propiedad del archivo: CONSTRUNARIO
- Formato: FIEBDC-3/2012
- Programa: Construnario Versión 3.51
- Fecha de los precios: 01/03/2023
- Divisa: EUR

| Código | Ud | Descripción |
|---|---|---|
| URA7024097 | u | QW-17 junta labiada para manguito inodoro Ø 90-110 |
