# B-S Bote sifónico sumidero Ø 110

- Propiedad del archivo: CONSTRUNARIO
- Formato: FIEBDC-3/2012
- Programa: Construnario Versión 3.51
- Fecha de los precios: 01/03/2023
- Divisa: EUR

**URA1000113** u B-S Bote sifónico sumidero Ø 110
5 entradas Ø40, 1 salida Ø50. Se sirven con 2 reducciones Ø40-32, 2 tapones Ø40 y 1 casquillo reductor Ø50-40.
