# Tubo evacuación AR 5M Ø 50

- Propiedad del archivo: CONSTRUNARIO
- Formato: FIEBDC-3/2012
- Programa: Construnario Versión 3.51
- Fecha de los precios: 01/03/2023
- Divisa: EUR

**URA1122181** m Tubo evacuación AR 5M Ø 50
Los tubos de diámetro 40 y 50 se suministran sin embocadura.
