# CH-66-AR Codo hembra-hembra 67º 30' Ø 40

- Propiedad del archivo: CONSTRUNARIO
- Formato: FIEBDC-3/2012
- Programa: Construnario Versión 3.51
- Fecha de los precios: 01/03/2023
- Divisa: EUR

| Código | Ud | Descripción |
|---|---|---|
| URA1126194 | u | CH-66-AR Codo hembra-hembra 67º 30' Ø 40 |
