# BJ-144-AR Injerto simple hembra-hembra 45º JP Ø 50

- Propiedad del archivo: CONSTRUNARIO
- Formato: FIEBDC-3/2012
- Programa: Construnario Versión 3.51
- Fecha de los precios: 01/03/2023
- Divisa: EUR

| Código | Ud | Descripción |
|---|---|---|
| URA1122173 | u | BJ-144-AR Injerto simple hembra-hembra 45º JP Ø 50 |
