# KH-AR manguito unión hembra-hembra JP Antirruido Ø 40

- Propiedad del archivo: CONSTRUNARIO
- Formato: FIEBDC-3/2012
- Programa: Construnario Versión 3.51
- Fecha de los precios: 01/03/2023
- Divisa: EUR

| Código | Ud | Descripción |
|---|---|---|
| URA1122139 | u | KH-AR manguito unión hembra-hembra JP Antirruido Ø 40 |
