# CS-4-K-AR Codo macho-hembra 45º Antirruido JE Ø 90

- Propiedad del archivo: CONSTRUNARIO
- Formato: FIEBDC-3/2012
- Programa: Construnario Versión 3.51
- Fecha de los precios: 01/03/2023
- Divisa: EUR

| Código | Ud | Descripción |
|---|---|---|
| URA1126216 | u | CS-4-K-AR Codo macho-hembra 45º Antirruido JE Ø 90 |
