# CA-8-K-AR Codo 87º 30' macho-hembra Antirruido JE Ø 200

- Propiedad del archivo: CONSTRUNARIO
- Formato: FIEBDC-3/2012
- Programa: Construnario Versión 3.51
- Fecha de los precios: 01/03/2023
- Divisa: EUR

| Código | Ud | Descripción |
|---|---|---|
| URA1126221 | u | CA-8-K-AR Codo 87º 30' macho-hembra Antirruido JE Ø 200 |
