# RX-18-K-AR Injerto doble plano macho-hembra 87º 30' Ø 125

- Propiedad del archivo: CONSTRUNARIO
- Formato: FIEBDC-3/2012
- Programa: Construnario Versión 3.51
- Fecha de los precios: 01/03/2023
- Divisa: EUR

| Código | Ud | Descripción |
|---|---|---|
| URA1126186 | u | RX-18-K-AR Injerto doble plano macho-hembra 87º 30' Ø 125 |
