# VXL-4-AR Injerto registrable 45° Ø 125

- Propiedad del archivo: CONSTRUNARIO
- Formato: FIEBDC-3/2012
- Programa: Construnario Versión 3.51
- Fecha de los precios: 01/03/2023
- Divisa: EUR

**URA2136949** u VXL-4-AR Injerto registrable 45° Ø 125
Registro en línea (el tapón registrable se sitúa en línea). La pieza se compone de injerto más tapón registrable ya montado.
