# KB-2-K-AR Manguito dilatación hembra-hembra JE Ø 250

- Propiedad del archivo: CONSTRUNARIO
- Formato: FIEBDC-3/2012
- Programa: Construnario Versión 3.51
- Fecha de los precios: 01/03/2023
- Divisa: EUR

**URA2133983** u KB-2-K-AR Manguito dilatación hembra-hembra JE Ø 250
Consultar disponibilidad.
