# V-5-AR Tapón de reducción Ø 110-50

- Propiedad del archivo: CONSTRUNARIO
- Formato: FIEBDC-3/2012
- Programa: Construnario Versión 3.51
- Fecha de los precios: 01/03/2023
- Divisa: EUR

| Código | Ud | Descripción |
|---|---|---|
| URA1122117 | u | V-5-AR Tapón de reducción Ø 110-50 |
